# Rudolf-Harbig-Straße
Angebotsaufforderung (GAEB DA 2000 1.2, DA83)
Projekt: Rudolf-H
Währung: EUR
Erstellt mit: G&W CALIFORNIA PRO, CALIFORNIA PRO, 13.11.2025

## Erneuerung Hs. Nr. 14 - Ende
Datum: 13.11.2025

*Hinweis: Baubeschreibung*
Baubeschreibung

Die Rudolf-Harbig-Straße soll im Bereich von Haus Nr. 14 (bisheriges Ausbauende) bis zum Ende/Wendekreis erneuert werden; es handelt sich um eine Sackgasse.
Die vorhandene Fahrbahn wird abgebrochen und in Breite bzw. Lage bis einschl. Frostschutz erneuert.
Die Oberfläche bekommt eine neue Gestaltung in Pflasterbauweise; hierzu wird "Via-Terra-bunt" (oder gleichwertig) im L-Verband verlegt. Die Parkflächen sind anthrazit abgesetzt. Die Entwässerung erfolgt über eine neue Mittelrinne. Straßeneinläufe und -beleuchtung werden erneuert bzw. ergänzt.

Es wird besonders auf die beengten Verhältnisse rund um die Baumaßnahme hingewiesen; dies betrifft Befahrbarkeit, Anlieferung, Abfuhr etc.
Eine Ortsbesichtigung wird empfohlen.

Bauablauf; Verkehrsführung

Die Maßnahme wird nicht in einzelne Bauabschnitte unterteilt, allerdings muss die Erreichbarkeit aller Grundstücke durch Anwohner, Feuerwehr und Rettungsdienste jederzeit gewährleistet sein.

Die Bauzeit ist 50 AT.

Tätigkeiten Dritter im Baufeld

Westnetz: Demontage und Montage von Beleuchtungsmasten.

Baustelleneinrichtung

Flächen

Die Beschaffung von Flächen für die Baustelleneinrichtung (Lagerflächen, Baubüros usw.) obliegt dem AN.
Wohnlager dürfen auf dem Gelände der Baustelleneinrichtung nicht aufgestellt werden. Gehwege dürfen für die Lagerung von Aushubmassen und Baustoffen nicht genutzt werden.

Verkehr

Die Rettungswege müssen während der gesamten Bauzeit aufrechterhalten werden. Der Baustellenverkehr hat sich der jeweiligen Verkehrssituation anzupassen. Dadurch bedingte Leistungsdefizite sind bei der Angebotsabgabe zu berücksichtigen und in die Einheitspreise mit einzurechnen.
Eingänge sind für Anlieger freizuhalten, Einfahrten zu Garagen und Höfen außerhalb der Arbeitszeiten.
Die Baustelle ist durch Anordnung von Lauf- und Übergängen jederzeit im verkehrssicheren Zustand zu halten. Die Kosten hierfür sind in die Position "Vor- und Unterhalten der Baustelleneinrichtung" einzurechnen.
Alle für die Aufrechterhaltung des Verkehrs notwendigen Maßnahmen innerhalb der Baustelle wie Beschilderung, Beleuchtung, Sicherung usw. sind Sache des AN. Für die Baumaßnahme ist rechtzeitig ein Beschilderungsplan vom AN einzureichen und mit dem AG und dem Straßenverkehrsamt abzustimmen. Diese Leistungen sind in die Position "Verkehrssicherung einrichten, vorhalten und räumen" einzurechnen.
Alle Verkehrsflächen sind stets sauber zu halten.

Baustellenräumung

Nach Beendigung der Bauarbeiten hat der AN die Baustelle ordnungsgemäß aufzuräumen, die nicht eingebauten Baustoffe abzufahren und die Oberfläche in einen einwandfreien Zustand wieder herzustellen. Der AG kann vor der restlichen Fertigstellung der Baumaßnahme anordnen, Teilflächen zu räumen.

Bauabwicklung

Bauleitung des AN

Der AN benennt dem AG unmittelbar nach Vertragsabschluss eine geeignete Fachkraft als verantwortliche Bauleitung sowie eine Vertretung. Der AN stellt sicher, dass die Bauleitung bzw. die Stellvertretung vor Ort auf der Baustelle anwesend ist. Die dadurch entstehenden Kosten sind durch die Vertragspreise abgegolten.

Bauzeitenplanung

Der genaue Bauablauf ist vor Beginn der Maßnahme mit der Bauleitung abzustimmen, ein BZP ist seitens des AN zu legen. Der AN hat den Bauzeitenplan vor Baubeginn als Datei und Ausdruck vorzulegen.

Ausführungsunterlagen
Der Ausführung dürfen nur Unterlagen zugrunde gelegt werden, die vom AG zur Ausführung freigegeben und gekennzeichnet sind. Der AN hat in Bezug auf seine Leistungen grundsätzlich alle Angaben, Zeichnungen, Lieferungen und Leistungen des AG und der Vorunternehmer zu untersuchen, zu prüfen und innerhalb angemessener Frist vor Beginn und Weiterführung seiner Arbeiten den AG auf Bedenken schriftlich hinzuweisen.

Aufmaß und Abrechnung

Die für die Abrechnung notwendigen Feststellungen und Aufmaße sind dem Fortgang der Bauarbeiten entsprechend gemeinsam mit der Bauleitung des AG durchzuführen. Aus dem Aufmaß muss die Zuordnung zu den einzelnen Titeln auch in der Massenaufstellung eindeutig hervorgehen bzw. abrechnungsrelevante Angaben (Gehweg, Fahrbahn, Parkstreifen) enthalten. Eine Abstimmung mit der Bauleitung des AG hat vor Erstellung stattzufinden. Diese Aufmaße sind von der Bauleitung des AG sowie des AN durch Unterschriften anzuerkennen.
Das Aufmaß von Leistungen, welches bei Weiterführung der Arbeiten nicht mehr einwandfrei feststellbar ist, hat der AN rechtzeitig bei der Bauleitung des AG anzumelden. Versäumt der AN das gemeinsame Aufmaß dieser Leistungen, so liegt es in der Entscheidung des AG, ein nach seiner Meinung geeignetes Verfahren für die Feststellung der  für die Abrechnung verbindlichen Maße zu wählen. Daraus entstehende Kosten gehen zu Lasten des AN.

Eigenüberprüfungen
Der AN hat für alle gelieferten und eingebauten Baustoffe, Bauteile und Bauleistungen, für welche die Durchführung von Eignungsprüfungen in den technischen Vorschriften vorgesehen ist, rechtzeitig vor der Lieferung, vor dem Einbau oder mit der Herstellung, diese Eignungsprüfungen unaufgefordert und unentgeltlich durchzuführen und deren Ergebnisse dem AG rechtzeitig zur Erstellung der Bauleistung vorzulegen.

Vermessung und Absteckung

Die Straßenhauptachse und bei Notwendigkeit die Ausbaugrenzen werden vom AG in der Örtlichkeit angezeigt (gemäß VOB / B § 3 Abs. 2) und müssen je nach Baufortschritt vom AN gesichert werden.
Alle weiteren vermessungstechnischen Arbeiten (VOB / C Allg. Regelungen für Bauarbeiten jeder Art Abs. 4.1.3) zur Umsetzung der Bauleistung sind auftragnehmerseitig zu erstellen. Die hierfür anfallenden Kosten sind in die Einheitspreise einzurechnen, falls nicht explizit im LV ausgewiesen.
Sämtliche Vermessungsarbeiten sind sorgfältig und unter Einsatz moderner Vermessungsinstrumente von einer qualifizierten Person durchzuführen.

Kabel und Rohrleitungen
Der AN hat sich vor Beginn der Bauarbeiten  über alle vorhandenen Versorgungsleitungen und deren genaue Lage zu unterrichten. Notfalls sind hierfür Suchschlitze anzuordnen. Diese werden nicht  gesondert vergütet. Verzögerungen oder Erschwernisse, die durch Leitungen entstehen, berechtigen nicht zu einer zusätzlichen Forderung. Zeitliche Verzögerungen durch eigenverschuldete Beschädigungen von Leitungsnetzen sind durch geeignete Maßnahmen des AN zu kompensieren. Es obliegt dem AN, die Verlegung, Sicherung oder Stilllegung von Leitungen mit den jeweiligen Versorgungsträgern rechtzeitig abzustimmen. Unbekannte Leitungen sind dem AG sofort zu melden. Bei Gesprächen zwischen dem AN und den einzelnen Versorgungsträgern ist der AG zu beteiligen, die Inhalte sind für den AG zu protokollieren.

Abnahme

Die Prüfung und Feststellung von Teilen der Leistung durch den AG, die durch den Fortschritt der Bauarbeiten der Prüfung und Feststellung entzogen werden, ist vom AN rechtzeitig vorher bei der Bauleitung des AG zu beantragen. Unterlässt der AN die Anmeldung, so trägt er alle Kosten für die Maßnahmen, welche zur Durchführung einer nachträglichen Prüfung nötig sind.
Nach Fertigstellung der Leistung hat die "förmliche" Abnahme gemäß § 12 Nr.4 VOB/B stattzufinden, ohne Rücksicht darauf, ob die Leistung bereits vom AG benutzt wird. Eine stillschweigende oder fiktive Abnahme ist ausgeschlossen.

Ersatzbaustoffverordnung (EBV) / Entsorgungskonzept / Begleitscheine

Bodengutachten

Für die Straßenbaumaßnahme liegt ein Bodengutachten vor, das den Ausschreibungsunterlagen beigefügt ist.

Entsorgungskonzept + Begleitscheine

Die Entsorgung des bitumenhaltigen Aufbruchguts wurde auf Grundlage des der
Ausschreibung beigefügten Gutachten festgelegt. Vor Beginn der Maßnahme ist
durch den AN ein entsprechendes Entsorgungskonzept vorzulegen.

Ergänzend zu dem vorliegenden Gutachten wird während der Maßnahme eine
gutachterliche Baubegleitung durch den AG veranlasst um eine entsprechend
zeitnah erstellte Deklarationsanalytik beizubringen.

Das Begleitscheinverfahren wird entsprechend der beigefügten Darstellung für gefährliche Abfälle angewendet (s. Tabelle 4.1). Diese sind Abfallschlüssel 170301 zugeordnet. Begleitscheine werden vom AG ausgestellt.
Für Aufbruchgut mit PAK-/ bzw. Bezo[a]pyrenwerten unterhalb von 1.000 bzw.
50 mg / kg ist die Entsorgung über Abfallschlüssel 17 03 02 vorgesehen.

Hier werden vom AG keine Begleitscheine ausgestellt.

Auszug aus LANUV-Arbeitsblatt 47, Seite 27, Tabelle 4.1 Übersichtsmatrix

Material  | Ausbauasphalt Einbauklasse A | Ausbauasphalt Einbauklasse B | teerhaltiger Straßenaufbruch (nicht gefährlicher Abfall)  | teerhaltiger Straßenaufbruch (gefährlicher Abfall)  |
Abfallschlüssel AVV | 17 03 02
 | 17 03 02
 | 17 03 02
> 25 bis < 1.000^1
< 50  | 17 03 01*
2 |
PAK (EPA)  im Feststoff (mg/kg) |  |  |  |  |
Benzo[a]pyren im Feststoff
(mg/kg)  | kann entfallen  | kann entfallen  |  |  |
Phenolindex im Eluat (µg/l)  | <10^4
Heiß- und Kaltmischverfahren
+
+ | <10^4
Heiß- und Kaltmischverfahren
unter dichter  Deckschicht
+ | kann entfallen  | kann entfallen  |
Wiederverwendung als Asphaltmischgut  |  |  | Kaltmischverfahren eingeschränkter
Einbau (Deponie)
-
auf Deponien3
+
+
awg  | Kaltmischverfahren
eingeschränkter
Einbau (Deponie)
-
auf Deponien3
+
+
awg  |
Wiedereinbau  ungebunden |  |  |  |  |
Wiedereinbau  gebunden  |  |  |  |  |
Entsorgung  Thermik  |  |  |  |  |
Entsorgung  Deponie |  |  |  |  |
Umgang/Lagerung/
Wassergefährdung  | nwg | awg5 |  |  |

Es gilt die Satzung über die Vermeidung, Verwertung und Beseitigung von Abfällen in der Stadt Mülheim an der Ruhr (Abfallwirtschaftssatzung) vom 16.12.2015 in der Fassung der dritten Änderungssatzung vom 26.11.2021.

Hinweise zur Ersatzbaustoffverordnung

Aufnehmen von mineralischen Abfällen nach EBV:

Bei der Aufnahme von Bodenaushub hat eine Separation des Materials zu erfolgen; es ist unmittelbar  auf LKW zu verladen und abzufahren.

Das Abfuhrmaterial muss einer Aufbereitungsanlage zugeführt werden.
Die Annahmestelle hat bei Anlieferung eine Annahmekontrolle nach §3 EBV durchzuführen und zu dokumentieren.

Anlieferung und Einbau von RC-Material / MEB nach EBV:

Die Aufbereitungsanlage hat vor der Anlieferung und dem Einbau eine Güteüberwachung nach §4 EBV durchzuführen und die Dokumentation dem AG vorzulegen.
Die Lieferscheine sind in den entsprechenden Tagesberichten aufzuführen und im Original spätestens mit der Schlussrechnung einzureichen.
Es sind ausschließlich MEB der Güte BM-0, BG-0, SKG, GS-0 bzw. RC-1 einzubauen; eine behördliche Anzeigepflicht entfällt somit.

Baumschutz

Die Vorschriften der RAS-LP 4, DIN 18920 und die Baumschutzsatzung der Stadt Mülheim an der Ruhr sind zwingend zu beachten.

Hinweise

Der Bieter hat den Auftraggeber auf Unklarheiten oder eventuell bestehende Widersprüche in den Verdingungsunterlagen, die die Preisermittlung beeinflussen können, sowie auf Unvollständigkeit der ausgeschriebenen Bauleistungen bzw. etwaige Rechtsverstöße unverzüglich, spätestens 5 Tage vor Ablauf der Angebotsfrist, per e-Mail aufmerksam zu machen.

Dem Bieter wird empfohlen, sich vor Abgabe des Angebotes über den Zustand der Baustelle und die Voraussetzungen zur Ausführung der Arbeiten ein klares Bild zu verschaffen.

Es wird ausdrücklich auf die Bestimmung der DIN 18299 2.1.1 VOB/C hingewiesen, dass die Leistungen auch die Lieferung der dazu gehörigen Stoffe und Bauteile, einschließlich Abladen und Lagern auf der Baustelle umfassen.

Seitens der Stadt Mülheim an der Ruhr gibt es ein festgelegtes Verwaltungsverfahren für Aufbrüche in öffentlichen Verkehrsflächen. Dies gilt hauptsächlich für kleinere Maßnahmen, insbesondere für Versorger. Der AN erklärt sich bereit, die bezüglich der Gewährleistungsansprüche notwendigen Tätigkeiten auszuführen. Die Abwicklung und Finanzierung erfolgt über den Versorger/Veranlasser gemäß vorab festgelegter schriftlicher Regelung.

### 1 Baustelleneinrichtung

**1.1 Baustelle einrichten**
Baustelle einrichten

Einrichten der Baustelle mit allen dafür notwendigen Geräten u. Anlagen.
Es ist u. a. einzurechnen:
a.: Herrichten und Unterhalten der Lagerplätze, deren Zu- u. Abfahrtswege sowie der Gehwege im gesamten Baustellenbereich.
b.: Herstellen u. Unterhalten der Versorgungs- u. Entsorgungsanschlüsse.
c.: Das Herstellen der Beschilderung, der Absperrung und deren Beleuchtung sowie das durch den Baufortschritt bedingte Umsetzen derselben.
d.: Die Beantragung einer Straßenverkehrsrechtlichen Anordnung gemäß § 45 StVO beim Ordnungsamt der Stadt Mülheim an der Ruhr, einschließlich Entrichtung aller Gebühren.
Anmerkung:
Die Kosten für das Vorhalten, das Unterhalten und den Betrieb der Geräte, Maschinen und Buden sind auf die einzelnen EP umzulegen. Eine Verrechnung über diese Pos. ist unstatthaft.
Menge: 1,000 psch

**1.2 Vor- und Unterhaltung der Baustelleneinrichtung**
Vor- und Unterhaltung der Baustelleneinrichtung

Vor- u. Unterhaltung der unter Pos. 1.1 beschriebenen Baustelleneinrichtung. Die Kosten für das Vorhalten der Maschinen und Geräte sowie deren Unterhaltung und Betrieb sind auf die Einheitspreise umzulegen.

Die Eingänge und Einfahrten der Anlieger sind jederzeit in begeh- bzw. befahrbarem Zustand zu halten. Eventuelle Samstagsarbeit ist einzukalkulieren.

Einzurechnen ist die Bewachung der Baustelle, auch während der arbeitsfreien Zeit, innerhalb der gesamten Bauzeit.

Während der Bauzeit sind an Tagen der Müllabfuhr die Müllgefäße bzw. der zugelassene Sperrmüll der Anlieger vor Eintreffen der Müllfahrzeuge an den von ihnen benutzbaren Fahrweg zu transportieren. Die Müllgefäße sind nach der Entleerung unverzüglich zurückzubringen.

Beginn und Ende der Bereitstellung werden vom Tage der Übernahme bzw. Rückgabe an gerechnet. Außer den vollen Wochen werden die Teilzeiten nach Tagen zu 1/7 des Einheitspreises vergütet.
Menge: 1,000 psch

**1.3 Baustelle räumen**
Baustelle räumen

Wiederherstellen aller für die Einrichtungen benötigten Flächen, Lagerplätze u. Anfahrtswege einschl. Entfernen und Abtransport aller unter der Pos. Nr. 1.1 beschriebenen Geräte Maschinen und Anlagen. Nach dem vollständigen Abräumen der Baustelle ist der ursprüngliche Zustand wiederherzustellen.
Menge: 1,000 psch

### 2 Verkehrssicherung

**2.1 Verkehrssicherung einrichten, vorhalten und räumen**
Verkehrssicherung einrichten, vorhalten und räumen

Einrichtungen zur Verkehrssicherung und Verkehrsregelung nach StVO bei Bauarbeiten im Bereich von Verkehrsflächen unter Aufrechterhaltung des Verkehrs aufbauen, ständig unterhalten und betreiben, ggf. umsetzen und abbauen.
Einrichtung entsprechend Verkehrszeichenplan (siehe Vorbemerkungen).
Ausführung nach vom AN erstellten und von der zuständigen Behörde genehmigten Verkehrszeichenplänen, einschließlich Herstellung und Fortschreibung der Verkehrszeichenpläne entsprechend dem Baufortschritt.
Einzurechnen sind u. a. Absperr- und Leitvorrichtungen, Zäune, Verkehrsschilder, elektrische Warnleuchten, Markierungen, Hinweistafeln usw.
Es wird wie folgt abgerechnet:
20 % der Pauschale für  erstmalige Einrichtung.
60 % dem jeweiligen Baufortschritt entsprechend.
20 % nach der Baustellenräumung.
Menge: 1,000 psch

### 3 Aufbruch- und Erdarbeiten

**3.1 Trennschnitt in Asphalt, bis 15 cm**
Trennschnitt in Asphalt, bis 15 cm

Asphaltschichten gradlinig schneiden, einschl. Beseitigung des Schneidschlamms. Schnitttiefe bis 15 cm. Ausführung mit Naßschneidegerät.

Bereich: Fahrbahn, Gehweg
Menge: 11,000 m

**3.2 Bituminöse Befestigung aufnehmen**
Bituminöse Befestigung aufnehmen

Asphaltbefestigung nach Wahl des AN aufbrechen bzw. aufnehmen, laden, abfahren und einer Wiederverwertung zuführen.
Aufbruchdicke bis 15 cm, bestehend aus:
Asphaltdecke PAK-Gehalt < 25 mg/kg.

Abfallschlüssel 170302

Der beiliegende Bericht zur Untersuchung der Asphaltdecken ist zu beachten.

Bereich: Fahrbahn, Gehweg
Menge: 80,000 m3

**3.3 Zulage teerhaltiger Aufbruch**
Zulage teerhaltiger Aufbruch

Zulage zu Pos. 3.2

Teerhaltiger Straßenaufbruch
PAK-Gehalt >25 mg/kg

Verwertungsklasse B (Kaltmischverfahren mit Bindemittel)
Menge: 60,000 t

**3.4 Sonstige Oberflächenbefestigung aufnehmen**
Sonstige Oberflächenbefestigung aufnehmen und abfahren

Sonstige Oberflächenbefestigung aufnehmen, laden, jew. ca. 10% säubern und lagern (für Anpassungsarbeiten), nicht wieder benötigte Steine in Eigentum des AN übernehmen, abfahren und einer Wiederverwertung zuführen.
Aufbruchdicke bis 15 cm.
Pflaster aller Art.

Bereich: Fahrbahn/Gehweg, Zuwegungen zu Eingängen und Garagen
Menge: 30,000 m2

**3.5 Naturpflasterrinne, 2-reihig, aufnehmen**
Naturpflasterrinne, 2-reihig, aufnehmen

Pflastersteinrinne aus Natursteinen, 2-reihig, einschl. Unterbau aus Beton o.ä. aufnehmen, laden und einer Verwertung zuführen; z.T. unter Asphalt; b<=15 cm, l<=25 cm.
Menge: 100,000 m

**3.6 Naturpflasterrinne, 1-reihig, aufnehmen**
Naturpflasterrinne, 1-reihig, aufnehmen

Pflastersteinrinne aus Natursteinen, b<=15 cm, l<=25 cm, 1-reihig, einschl. Unterbau aus Beton o.ä. aufnehmen, laden und einer Verwertung zuführen.
Menge: 30,000 m

**3.7 Poller aus Naturstein abbrechen**
Poller aus Naturstein abbrechen

Poller aus Naturstein, ca. 125x25x25 cm, abbrechen, laden und einer Verwertung zuführen, Aushublöcher mit verdichtungsfähigem Material auffüllen.
Menge: 2,000 St

**3.8 Bodenmaterial bis Materialklasse BM - F3 lösen, aufnehmen, verladen und der Wiederverwertung zuführen**
Bodenmaterial bis Materialklasse BM-F3 lösen, aufnehmen, laden und der Wiederverwertung zuführen

Bodenmaterial bis Materialklasse BM-F3 entsprechend im Bodengutachten festgelegten Aufbaustärken in Maschinenarbeit und bei Erfordernis von Hand in ebenen und geneigten Flächen aufnehmen und verladen.

Das Material ist der zugrundeliegenden Materialklasse nach §24 Ersatzbaustoffverordnung zu verladen und dementsprechend einer Verwertung zuzuführen.

Der beiliegende Gutachten zur Untersuchung des Untergrundes und des Fahrbahnaufbaus ist zu beachten.
Menge: 355,000 m3

**3.9 Zulage > BM - 0* / BM F3: DEPV - DK I**
Zulage  > BM - 0* / BM F3: DEPV - DK I

Als Zulage zu Position 3.8

Der Aushub der Deponieklasse I nach DepV ist entsprechend zu verwerten oder zu deponieren / entsorgen. Vor Abfuhr ist der Bauleitung die Annahmestelle mitzuteilen und eine entsprechende Zertifizierung dieser vorzulegen.

Position umfasst auch den Mehraufwand beim Lösen, Lagern, Laden und Transportieren sowie für das Separieren des Materials aus Teilflächen.

Nachweis mit Wiegekarte der Deponie.
Menge: 50,000 t

**31.0 Bodenaustausch**
Bodenaustausch

Nicht ausreichend tragfähiges Bodenmaterial bis BM-F3 lösen und einer Verwertung zuführen. Planum intensiv nachverdichten, RC I als Verstärkung der Frost-/Tragschichten liefern und einbauen; d=i.M. 25 cm.
Menge: 480,000 m2

**31.1 Schachtabdeckung ausbauen und entsorgen**
Schachtabdeckung ausbauen und entsorgen

Vorhandene alte Schachtabdeckungen ausbauen und einer Wiederverwertung zuführen; einschl. aller notwendigen Aufbruch-, Schneide- und Verfüllarbeiten (für Arbeitsraum).
Menge: 2,000 St

**31.2 Straßenablauf einschließlich Aufsatz ausbauen.**
Straßenablauf einschließlich Aufsatz ausbauen.

Straßenablauf einschließlich Aufsatz vollständig
ausbauen.
Anschlussleitungen, die bestehen bleiben, soweit erforderlich abdichten.
Erdarbeiten unterhalb der Leitungsanschluesse in Boden der Klassen 3 bis 5 ausfuehren.
Einschließlich Ausbauen von Rohrleitungen bis Anschlußstutzen.
Straßenablauf aus Betonfertigteilen,
Ausbautiefe ab OK Aufsatz ueber 1,25 bis 3,00 m.
Straßenablauf liegt in befestigter Flaeche. Aufbruch-
und Erdarbeiten ausfuehren.
Durch den Abbruch entstandene Gruben bis OK-Erdplanum mit geeignetem Boden verfuellen und verdichten. Boden liefert AN.
Aufsätze 50/50 cm oder 50/30 cm.
Ausgebaute Stoffe und Aushub in Eigentum des AN uebernehmen und von der Baustelle entfernen.
Menge: 4,000 St

**31.3 Straßenablaufleitungen verschließen**
Straßenablaufleitungen verschließen

Straßenablaufleitungen verschließen mittels Fräsrobotertechnik o.glw.
Kanal reinigen, Verschließen der Einlauföffnungen mit Quick-Lock-Schollen o. glw., alte Anschlussleitungen verdämmen.; einschl. Bereitstellung und Räumung aller notwendigen Geräte und Materialien sowie entfernen von Abbruchgut und überschüssigen Stoffen.
Menge: 4,000 St

**31.4 Baugrube für Straßenabläufe ausheben**
Baugrube für Straßenabläufe ausheben

Baugrubentiefe bis 1,00 m (ab Planum).
Baugrubenabmessung: 1,50 x 1,50 m
Aushub zur Wiederverwendung seitlich lagern, nach Verlegen der Leitung in Graben oberhalb der Leitungszone einbauen und verdichten. Fehlenden Verfüllboden liefern, einbauen und verdichten.
Zum Verfüllen nicht verwendeten Aushub in Eigentum des AN übernehmen und von der Baustelle entfernen.
Abgerechnet wird nach Abtragsprofilen.
Bodenmaterial der Materialklasse bis zu BM-F3.
Menge: 16,000 m3

**31.5 Boden für Leitungsgraben profilgerecht ausheben.**
Boden für Leitungsgraben profilgerecht ausheben.

Straßenaufbruch wird gesondert vergütet.
Bodenklassen 3 bis 5 nach DIN 18300.
Grabentiefe 0,80 bis 3,50 m (ab Planum).
Breite der Grabensohle über 0,6 bis 1,20 m.
Grabenbreiten nach DIN EN 1610.
Verbau entsprechend statischen und konstruktiven
Erfordernissen herstellen, vorhalten und von der
Baustelle entfernen.
Aushub, soweit zum Verfüllen geeignet, zur Wiederverwendung seitlich lagern, nach Verlegen der Leitung in
Graben oberhalb der Leitungszone einbauen und
verdichten. Fehlenden Verfüllboden einbauen und
verdichten wird gesondert vergütet.
Zum Verfüllen nicht verwendeten Aushub in Eigentum des
AN übernehmen, von der Baustelle entfernen und einer
Wiederverwertung zuführen.
Aushub ab Erdplanum, außerhalb des Bereichs der
flächigen Erdbauarbeiten ab Oberkante vorhandener
Straße.
Für Sammelleitung und Anschlussleitungen der neuen Senken.
Bodenmaterial der Materialklasse bis zu BM-F3.
Menge: 65,000 m3

**31.6 Boden für Kabelschutzrohre ausheben**
Boden für Kabelschutzrohre ausheben

Boden der Bk 3-5 ausheben.
Grabentiefe bis 0,30 m unter OK Erdplanum.
Breite der Grabensohle <=60 cm für 2-zügigen Rohrstrang. Aushub zur Wiederverwendung seitlich lagern, nach Verlegen der Leitung in Graben oberhalb der Leitungszone einbauen und verdichten.
Verdrängter oder zum Verfüllen nicht verwendeten Aushub in Eigentum des AN übernehmen und einer Wiederverwertung zuführen. Abgerechnet wird nach Abtragsprofilen.
Bodenmaterial der Materialklasse bis zu BM-F3.
Menge: 12,000 m3

**31.7 Rohrleitung sichern**
Rohrleitung sichern

Rohrleitungen aller Art und Aussendurchmesser, nach statischen und konstruktiven Erfordernissen durch Halte-, Stütz-, Auflager- und/oder Aufhängekonstruktionen sichern. Tiefe der Leitungsachse bis max. 1,00 m unter Gelände.

Rohrleitung in Betrieb befindliche Gas- oder Wasserleitung.
Menge: 5,000 m

**31.8 Kabel sichern**
Kabel sichern

Kabel aller Art mit und ohne Schutzrohr nach statischen und konstruktiven Erfordernissen durch Halte-, Stütz-, Auflager- und/oder Aufhängekonstruktionen sichern. Tiefe der Leitungsachse bis max. 1,00 m unter Gelände.

Kabel in Betrieb.
Menge: 5,000 m

### 4 Tragschichtarbeiten

**4.1 Erdplanum herstellen**
Erdplanum herstellen

Erdplanum profilgerecht herstellen und verdichten. Das Regulieren des im Zuge der Erdarbeiten hergestellten Grobplanums ist einzurechnen. Zulässige Abweichung des Planums von der Sollhöhe: +/- 2 cm. Verdichtung des Planums auf 103 % Proctordichte. EV 2 a. d. Planum entsprechend der RStO in aktuell gültiger Fassung.
Menge: 750,000 m2

**4.2 Frostschutzschicht, Mischverkehrsfläche, 23 cm, RC I, Bk 0,3**
Frostschutzschicht, Mischverkehrsfläche, 23 cm, RC I, Bk 0,3

Schotter liefern, profilgerecht einbauen und verdichten.

Einbaudicke i.M. 23 cm, Einbaugewicht 437 kg/m² (Berechnungsgewicht  1,9 to/m³). Toleranz für Sollhöhe +2,0/-2,0 cm.

Verformungsmodul EV2 auf der Oberfläche min. 100 MN/m². Verdichtungsgrad DPr min. 103 v.H.

Material = Recyclingmaterial 0/45 (RC I nach EBV).
Der Nachweis ist vom AN vor Einbau des Materials zu erbringen.

Bereich: Mischverkehrsfläche

Bei der Abrechnung müssen die von der Bauleitung des AG abgezeichneten Orginalwiegekarten vorliegen. Duplikate werden nicht anerkannt.
Menge: 175,000 m3

**4.3 Schottertragschicht, Mischverkehrsfläche, 15 cm, Hartgestein, Bk 0,3**
Schottertragschicht, Mischverkehrsfläche, 15 cm, Hartgestein, Bk 0,3

Schottertragschicht gemäß TL Gestein-StB liefern und nach ZTV SoB-StB einbauen.

Einbaudicke i.M. 15 cm, Einbaugewicht 345 kg/m² (Berechnungsgewicht 2,3 to/m³). Toleranz für Sollhöhe +2,0/-2,0 cm.

Verformungsmodul EV2 auf der Oberfläche min. 120 MN/m². Verdichtungsgrad DPr min. 103 v.H.

Material: Hartgestein mit einem Härtegrad >5 (z.B. Granit, Basalt, Diabas, Gneis) der Körnung 0/32 - 0/45.

Der Nachweis ist vom AN vor Einbau des Materials zu erbringen.

Bereich: Mischverkehrsfläche

Bei der Abrechnung müssen die von der Bauleitung des AG abgezeichneten Originalwiegekarten vorliegen. Duplikate werden nicht anerkannt.
Menge: 115,000 m3

### 5 Entwässerung

**5.1 Schachtabdeckung (GGG) Klasse D/EN 124, eckig**
Schachtabdeckung (GGG) Klasse D/EN 124, eckig

Vollgußabdeckung Klasse D/EN 124, lichter Durchmesser
800 mm, Deckel aus GGG 50 ISO 1083 500-7, mit
Beschichtung auf Wasserbasis. Deckel mit Lüftung mit
intergriert dämpfender Einlage, mit geriffelter,
rutschsicherer Oberfläche und Scharnier, Rahmen aus GGG
mit Beton, Rahmenhöhe ca. 160 mm, Rahmen eckig,  Rahmen
außen glatt zum Anpflastern. Rahmen mit
Schmutzfängertaschen und Verschlussvorrichtungen.
Liefern und fachgerecht versetzen.
Menge: 2,000 St

**5.2 Straßenablauf liefern und einbauen 50x50**
Straßenablauf liefern und einbauen 50x50

Straßenablauf aus Betonfertigteilen nach DIN 4052 für 500/500 Aufsatz einbauen. Fugen mit Mörtel MG III nach DIN 1053 dicht füllen. Füllung glattstreichen.

Boden Form 2a und Muffenteil Form 3a (Abgang horizontal) und eingebautem Steckmuffendichtelement,
Schaft 5b (300 mm hoch),
Zwei Zwischenteile Form 6a (300 mm hoch),
Auflagering Form 10a (für quadratische Aufsätze),
Auflager aus Beton C 20/25, 20 cm dick, herstellen.
Menge: 7,000 St

**5.3 Aufsatz 50/50, Klasse D 400**
Aufsatz 50/50, Klasse D 400

Aufsatz für Straßenablauf 500x500 nach DIN EN 124/DIN 1229 liefern und aufsetzen. Aufsatz mit fest verbundenem Scharnier und dämpfender Einlage.

Klasse D 400, 500 x 500 mm, Senkentyp 2
Muldenform passend zu Rinnensystemstein gemäss Position 6.5
Schlitzweite 35 mm,
Rahmen und Rost aus Gusseisen

Den Aufsatzrahmen zunächst provisorisch auflegen und entsprechend des Bauablaufs Zug um Zug bis auf die planmäßige Höhe setzen. Die Fuge druckfest und vollflächig mit Mörtel der Gruppe MG III nach DIN 1053 füllen.
Menge: 7,000 St

**5.4 Anschlussleitung DN 150 herstellen einschl. Anbindung**
Anschlussleitung DN 150 herstellen einschl. Anbindung

Anschlussleitung für Straßenabläufe, zum Schacht bzw. zur Sammelrohrleitung, nach statischen und konstruktiven Erfordernissen herstellen.
Einschließlich sämtlicher Form-, Pass- und Gelenkstücke.
Rohr-DN 150. KG-Rohr KG2000EM - DN 150 - aus Polyprpylen, mineralverstärkt, nach DIN EN 1852-1, mit einseitiger Steckmuffe, grün; einschl. schneiden.
Auflager und Überdeckung nach DIN EN 1610 aus Sand oder
Kiessand herstellen.
Die Verlegevorschriften sowie die Richtlinien des
Herstellers sind zu beachten und einzuhalten.
Menge: 30,000 m

**5.5 Sammelleitung DN 250 herstellen einschl. Anbindung**
Sammelleitung DN 250 herstellen einschl. Anbindung

Sammelleitung für Straßenabläufe, zum Schacht nach statischen und konstruktiven Erfordernissen herstellen.
Einschließlich sämtlicher Form-, Pass- und Gelenkstücke.
Rohr-DN 250. KG-Rohr KG2000EM - DN 250 - aus Polyprpylen, mineralverstärkt, nach DIN EN 1852-1, mit einseitiger Steckmuffe, grün; einschl. schneiden.
Auflager und Überdeckung nach DIN EN 1610 aus Sand oder
Kiessand herstellen.
Die Verlegevorschriften sowie die Richtlinien des
Herstellers sind zu beachten und einzuhalten.
Menge: 22,000 m

**5.6 Neuen Anschluss an Betonschacht herstellen**
Neuen Anschluss an Betonschacht herstellen

Anbohren von Schachtbauwerken aus Beton für den Anschluss von Anschlussleitungen bis DN 250.

Die durch die Kernbohrung freigelegte Stahleinlage ist fachgerecht durch geeignete Maßnahmen vor Korrosion zu schützen.

Leitung fachgerecht einbinden, abdichten. Leitung soll nicht den Schacht ragen.

Das Bohrgerät darf nicht mittels Dübeltechnik am Rohr befestigt werden.

Inklusive der Entsorgung des herausgetrennten Stücks.

Achtung: Der Anschluss an den Schacht darf nicht am Übergang (Dichtung) von zwei Schachtringen hergestellt werden. Weiterhin ist darauf zu achten, dass der Anschluss nicht zwischen den Steigbügeln liegt.
Menge: 2,000 St

### 6 Pflaster- und Bordsteinarbeiten

**6.1 Betonbordsteine liefern und verlegen (H 12/15/30)**
Betonbordsteine liefern und verlegen (H 12/15/30)

Betonbordsteine gemäß EN 1340 liefern und wie folgt verlegen:
Der Betonstuhl aus C 20/25 für die Bordsteine, bestehend aus einer 20 cm dicken Sohle und einer mindestens 10 cm breiten Rückenstütze, höhen- und fluchtgerecht, einschließlich der Kurven (ggf. Bordsteine der Länge 0,50 cm) und etwaiger Absenkungen, inklusive aller erforderlichen Erdarbeiten, herstellen. Auf den frischen Beton sind die Bordsteine zu versetzen.
Alle 10 m sind zwischen den Bordsteinen, Fundament und Rückenstütze Dehnungsfugen von 12 mm Breite vorzusehen, die mit einer bit. Fertigfuge  zu schließen sind. Die übrigen Fugen sind mit einer Breite von 5 mm vorzusehen. Fugen über 5 mm Breite wie z. B. in Kurven (Keilfugen) sind mit Zementmörtel 1:3 sauber und voll auszufugen. Bordsteine gem. EN 1340 aus wetterbeständigem Hartgestein

Farbe:  Perlton, Quarz hell gewaschen
Verlegung:  Hochbord
Größe:  H 12/15/30 mit 15er Anlauf
Länge:  100 oder 50 cm
Auftritt:  8-12cm
Menge: 50,000 m

**6.2 Betonbordsteine verlegen (TB 10/30)**
Betonbordsteine verlegen (TB 10/30)

Betonrandsteine gemäß DIN EN 1340 wie folgt verlegen: Der Betonstuhl aus C 20/25 für die Bordsteine, bestehend aus einer 20 cm dicken Sohle und einer mindestens 10 cm breiten Rückenstütze, höhen- und fluchtgerecht einschließlich der Kurven herstellen. Einschließlich aller erforderlichen Erdarbeiten.
Auf den frischen Beton sind die Betonrandsteine zu versetzen. Herstellung zur Eingrenzung Pflasterfläche. Randsteine gem. DIN 483 aus wetterbeständigem Hartgestein und quarzhaltigem Natursand als Zuschlagstoff. Quarz, hell, gewaschen.

Größe:  TB 10/30 (100/50) nach DIN EN 1340, Auftritt 5 cm, in
  Ein-/Überfahrten 0-1 cm.

Bereich: Mischverkehrsfläche
Menge: 30,000 m

**6.3 Übergangsbordsteine links/rechts liefern u. verlegen**
Übergangsbordsteine links/rechts liefern u. verlegen

Hochbord oder Rundbord Übergangsstein

Verlegung: Übergangsstein mit der Baulänge 1 m
Größe: H12/15/30 oder H12/15/25 auf (R15/22) R2 oder R5 oder R9
Anlauf: 10 cm oder 12 cm oder 15 cm auf 0 cm
Überstand: 0/3/6 cm
Ausführung: Links oder Rechts
Menge: 4,000 m

**6.4 Bordsteinschnitt**
Bordsteinschnitt

Bordsteine aller Art nach örtlicher Notwendigkeit schneiden.
Menge: 10,000 St

**6.5 Muldenrinne, 3-zeilig, 16,5x50x15/13, rot**
Muldenrinne, 3-zeilig, 16,5x50x15/13, rot

3-zeilige Muldenrinne entsprechend DIN EN 1338 nach den Richtlinien für die Herstellung und Verwendung von Betonpflastersteinen im Straßenbau liefern und verlegen. Einschließlich Herstellung des Unterbetons aus C 20/25 (nach DIN 1164) fertigen Beton entsprechend der Sohlenhöhe des Betonsteinfundamentes. Steine in den frischen Unterbeton oder nachträglich in ein Zementmörtelbett MV 1:3 versetzen. Fugen mit Zementmörtel MV 1:3 einschlämmen und Pflasteroberflächen anschließend säubern. Die erforderlichen Erdarbeiten und Schnitte sind in den EP einzurechnen. Herstellung in Geraden und Kurven.

Bereich:  Mischverkehrsfläche - Entwässerungsrinne, rot
Format:  16,5 x 50 x 15 / 13 cm
Menge: 80,000 m

**6.6 Betonsteinpflasterdecke "Via Terra bunt"**
Betonsteinpflasterdecke "Via Terra bunt"

Betonsteinpflaster "Via Terra bunt" ohne Fase, nach DIN EN 1338 und  TL Pflaster-StB 2006 für Pflasterdecken, Rutsch-/Gleitwiderstand SRT>65, liefern und verlegen.

Format: 225 x 150 x 80 mm (in Rand-/Anschlussbereichen 150 x 150 x 80 mm).

Ausführung: Zweischichtig aus Kern- und Vorsatzbeton, durchgefärbt.

Farbe: Bunt

Lieferant: Heinrich Niemeier GmbH & Co.. KG, Gelsenkirchen

oder gleichwertig

Schnitte werden besonders vergütet.

Das Pflaster ist mit u.g. Fugenmaterial vollkommen einzufegen bzw. unter Wasserzugabe einzuschlämmen. Dies ist kontinuierlich mit dem Fortschreiten des Verlegens beizubehalten.

Bereich:  Mischverkehrsfläche
Verlegeart:  L-Verband

Bettungsmaterial:  Mineralstoffgemisch 0/8 mm, 4 cm Dicke
Fugenmaterial:  Mineralstoffgemisch 0/4 mm

Das Pflaster ist in einem Zeitraum von 3 Monaten nach der Abnahme nachzufugen. Das Nachsanden ist dem AG schriftlich anzuzeigen.
Menge: 650,000 m2

**6.7 Betonsteinpflasterdecke "Via Terra anthrazit"**
Betonsteinpflasterdecke "Via Terra anthrazit"

wie Pos. 6.6

jedoch

Farbe: Anthrazit; gefast

Bereich: Park-/Stellflächen
Menge: 45,000 m2

**6.8 Einbauteile in Pflasterfläche anpassen, bis +/- 15 cm Höhe**
Einbauteile in Pflasterfläche anpassen, bis +/- 15 cm Höhe

Einbauteile (Hydranten-, Schieberkappen und dergleichen) freilegen und in Pflasterfläche auf neue Höhe bis +/- 15 cm setzen incl. der Herstellung einer Auflagerplatte in Beton C 20/25.

Schiebergestänge falls nötig kürzen. Freigelegten Bereich mit Material der angrenzenden Fläche verfüllen und verdichten.

Das Aufbruchgut geht in das Eigentum des AN über und ist einer Wiederverwertung zuzuführen.
Menge: 12,000 St

**6.9 Umpflasterungssatz für Schieberkappen**
Umpflasterungssatz für Schieberkappen

Umpflasterungssatz aus Betonpflasterfertigteilen für Schieberkappen mit h = 80 mm liefern und gemäß Herstellerangaben einbauen.

Farbe:  rot,anthrazit; passend zu "Via Terra (o. glw.)"
Art:  für Kappen mit 150 - 220 mm Durchmesser
Ausführung:  vierteilig oder mit Scheinfugen
Bereich:  Mischverkehrsfläche, Park./Stellflächen Fahrbahn.
Menge: 12,000 St

**61.0 Pflasterschnitt, 8 cm**
Pflasterschnitt, 8 cm

Pflastersteine auf Passmaß trennen und zugearbeitete Steine an Kanten und Einfassungen bzw. an Aussparungen und Einbauten verlegen. Steine mit Nassschneidegerät schneiden.

Art:  Betonsteinpflaster aller Art, d=8 cm
Menge: 50,000 m

### 7 Kabelgräben und Kabelschutzrohre

**7.1 Kabelschutzrohre DN 110**
Kabelschutzrohr DN 110 2-er Rohrpaket

Kabelschutzrohr einschließlich fester Rohrverbindungen liefern und einbauen. Rohröffnungen dicht verschließen.

Material = PVC hart-Rohr 110 x 3,2 DIN 8062.
Paß- und Formstücke sind einzurechnen.
Kies-Sandummantelung 10 cm dick.

Verlegeart:  2-zügig, einschl.
Bereich:  Mischverkehrsfläche
Menge: 70,000 m

**7.2 Kabeltrassenband verlegen**
Kabeltrassenband verlegen

Kabeltrassenband, nach Angaben des AG beschriftet, aus verrottungsbeständigem Material einbauen. Das Trassenband ist oberhalb der Leitungszone des Kabelgrabens zu verlegen.

Abgerechnet wird nach der Länge des Kabelgrabens.
Menge: 70,000 m

### 8 Beschilderung

**8.1 Vorhandene Beschilderung abbauen**
Vorhandene Beschilderung abbauen

Vorhandene Beschilderung abbauen, seitlich lagern und wieder anbringen.
Menge: 3,000 St

**8.2 Schildermast ausbauen**
Schildermast ausbauen

Bestehenden Pfosten einschl. Fundamente und Bodenhülse aufnehmen, abfahren und einer Wiederverwertung zuführen.
Menge: 1,000 St

**8.3 Bodenhülse und Rohrpfosten einbauen**
Bodenhülse und Rohrpfosten einbauen

Bodenhülse mit Anker und Rohrpfosten mit D=60 mm vom liefern, abladen und in ein Betonfundament aus C 20/25 mit D=30 cm und h= 40 cm, mind. 12 cm unter neuer GOK, gem. Planung einbauen; einschl. Erdarbeiten.
Menge: 1,000 St

### 9 Begrünung

**9.1 Strauch- und Buschwerk entfernen**
Strauch- und Buschwerk entfernen

Busch- und Strauchwerk im Bereich des Wendehammers auf einer Breite von 1-3 m entfernen und einer Wiederverwertung zuführen.
Menge: 45,000 m2

**9.2 Bodenaushub**
Bodenaushub

Bodenaushub einsch. Wurzelwerk bis zu einer Tiefe von ca. 30 cm, laden, abfahren und einer Wiederverwertung zuführen.
Bodenmaterial bis BM-F3.
Menge: 15,000 m3

**9.3 Boden liefern und einbauen**
Boden liefern und einbauen

Vegetationsfähigen Boden BK 3-5 zum Verfüllen der neuen Grünflächen im Bereich des Wendehammers liefern und einbauen, d=30 cm, einsäen.
Menge: 15,000 m3

### 10 Sonstige Arbeiten

**10.1 Provisorische Grundstückszufahrten herstellen**
Provisorische Grundstückszufahrten herstellen

Provisorische Grundstückszufahrten, aus Tragschichtmaterial, herstellen.
Das Tragschichtmaterial wird mit der Position Frostschutzmaterial liefern und einbauen vergütet. Vor Verlegung  der Pflasterung ist das verwendete Tragschichtmaterial  zu entfernen und an anderer Stelle wieder einzubauen.
Menge: 20,000 m2

**10.2 Ein- und Zufahrten anpassen**
Ein- und Zufahrten anpassen

Ein- und Zufahrten entsprechend der neuen Höhenlage bei Bedarf anpassen; bis zu 2-3 Reihen Pflaster, Gehwegplatten o.ä. auf Grundstücksfläche aufnehmen, Untergrund anpassen bzw. regulieren und wieder einbauen.
Menge: 30,000 m

### 11 Stundenlohnarbeiten

**11.1 Verrechnungssatz Arbeitskraft (Baufacharbeiter)**
Verrechnungssatz Arbeitskraft (Baufacharbeiter)

Stundenlohnarbeiten durch Arbeitskräfte auf Anordnung des AG ausführen. Angeboten wird für die jeweilige Arbeitskraft ein Verrechnungssatz, der sämtliche Aufwendungen enthält, insbesondere den tatsächlichen Lohn mit den Zuschlägen für Gemeinkosten, Sozialkassenbeiträge, vermögenswirksame Leistungen u. dergleichen, sowie Lohn- o. Gehaltsnebenkosten. Zuschläge für Nacht-, Sonntags- u. Feiertagsarbeit sowie Überstunden sind jedoch nicht einzurechnen. Der Verrechnungssatz gilt unabhängig von der Anzahl der abgerechneten Stunden.
Menge: 5,000 h

**11.2 Gestellung Kompressor**
Gestellung Kompressor

Gestellung (Betriebsstunden) eines Kompressors mit Bedienung und Betriebsstoffen. Einschließlich eines Hammer (mit Bedienung, Schlauch u. Werkzeug)
Menge: 5,000 h

**11.3 Gestellung LKW**
Gestellung LKW

Gestellung (Betriebsstunden) eines Lkw mit Bedienung und Betriebsstoffen.

Art = mit Kippeinrichtung
Nutzlast = bis einschl. 15 t
Menge: 5,000 h

**11.4 Gestellung Ladegerät**
Gestellung Ladegerät

Gestellung (Betriebsstunden) eines Ladegerätes mit Bedienung und Betriebsstoffen.

Art = Luftbereift
Leistung = mindestens 40 PS
Menge: 5,000 h

**11.5 Gestellung Bagger**
Gestellung Bagger

Gestellung (Betriebsstunden) eines Ladegerätes mit Bedienung und Betriebsstoffen.

Löffelinhalt = mindestens 1,00 m3
Menge: 5,000 h
